# Mehrzweckhalle Luckenwalde
Angebotsaufforderung (GAEB DA XML 3.3, DA83)
Währung: EUR
Bieterkommentare zugelassen: nein
Auftraggeber: Stadt Luckenwalde
Erstellt mit: Dangl GAEB Tool - www.dangl-it.com - Version 2.11.1, Compa, 20.07.2026

## Allgemeine Hinweise zum LV
Soweit in der Leistungsbeschreibung auf Technische Spezifikationen, z. B. nationale Normen, mit denen Europäische Normen umgesetzt werden, europäische technische Zulassungen, gemeinsame technische Spezifikationen, internationale Normen, Bezug genommen wird, werden auch ohne den ausdrücklichen Zusatz: oder gleichwertig, immer gleichwertige Technische Spezifikationen in Bezug genommen.

Die hier beschriebenen Leistungen verstehen sich, sofern in der Leistungsaufstellung nichts anderes erwähnt ist, als vollständige Leistungen, die die geeignete Verwendung und dauerhafte Funktionalität nach Art dieser Leistung gewährleisten. Uneindeutige oder Leistungsbeschreibungen mit offensichtlichen Fehlern sind sofort mitzuteilen.

Sollte nur Lieferung Leistungsbestandteil sein, ist das in den Leistungspositionen ausdrücklich erwähnt. Andernfalls gilt immer Lieferung, Transport und Einbau / Montage als vereinbart.

Vom Bieter angegebene Fabrikat- und / oder Produktangaben sind Kernbestandteile des Angebotes. Sie sind mit dem Angebot abzugeben. Spätere Veränderungen ohne gemeinsame Vereinbarung zwischen Bauherr und Auftragenehmer sind nicht zulässig.

Bestandteile der Leistungsbeschreibung sind:
Dieses Leistungsverzeichnis einschließlich der Vorbemerkungen

Sicherheit und Arbeitsschutz auf Baustellen
Der AN ist für die Sicherheit auf der Baustelle selbst verantwortlich.
Die geplante Baumaßnahme wird im laufendem Betrieb ausgeführt.

Sicherheits- und Gesundheits- (SiGe-) Koordination
Der AG beauftragt gemäß Baustellenverordnung einen Sicherheits- und Gesundheitsschutz-Koordinator (SiGeKo). Der AN hat sich in allen Belangen des Arbeitsschutzes  sowie des Sicherheits- und Gesundheitsschutzes auf der Baustelle mit dem SiGeKo und der Bauleitung abzustimmen. Der AN hat zu regelmäßigen Sicherheitsbegehungen auf der Baustelle einen verantwortlichen Bauleiter oder Polier als Begleitperson zu stellen, sowie die dabei festgestellten Mängel umgehend zu beseitigen. Auf Verlangen ist auch die Teilnahme der Fachkraft für Arbeitssicherheit (FaSi) an den Sicherheitsbegehungen zu gewährleisten.

Leistungsumfang des AN
Der AN hat alle erforderlichen Leistungen für eine vollständige und voll funktionsfähige Leistung innerhalb dieses Vergabeloses zu erbringen. In den Einheitspreisen sind alle erforderlichen Nebenleistungen zu berücksichtigen, die zur fachgerechten und termingerechten Erstellung des beschriebenen Bauteiles erforderlich sind, auch wenn dies in den einzelnen Positionen nicht gesondert beschrieben ist.

Mit den in den nachfolgenden LV-Positionen enthaltenen Angaben über Bauart, Bauteil, Baustoff und Abmessung gelten auch der Herstellungsvorgang und Herstellungsablauf bis zur fertigen und voll funktionsfähigen Leistung unter Zugrundelegung der allgemein anerkannten Regeln der Technik und der gesetzlichen und behördlichen Vorschriften als beschrieben. Alle Leistungen umfassen grundsätzlich auch die Lieferung der dazugehörigen Stoffe und Bauteile einschließlich Abladen und Lagern auf der Baustelle, wenn in der Leistungsbeschreibung nichts anderes vorgeschrieben ist.

Bestandsmaße sind vor Ort zu prüfen und zu bestätigen. Festgestellte Differenzen sind zu dokumentieren und anzuzeigen.

Vorschriften, Richtlinien, Normen
Der AN hat bei der Ausführung des Auftrages alle Gesetze, Verordnungen, Verwaltungsvorschriften und Richtlinien in der bei Auftragserteilung geltenden Fassung zu beachten, soweit diese für die Lieferungen und Leistungen des AN zutreffend sind.

Hierzu zählen insbesondere:

- Gesetze der Bundesrepublik Deutschland
- Gültige Richtlinien und Mitteilungen der Europäischen Union
- Verordnungen und Verwaltungsvorschriften des Bundes
- Gesetze und Verordnungen des Bundeslandes Berlin
- Berufsgenossenschaftliche Vorschriften und Regelwerke (BGVR)
- Unfallverhütungsvorschriften (DGUV)
- Arbeitsschutz
- Regionale Bauvorschriften
- Technische Regeln, Regelwerke, Normen
- Firmenstandards und Firmenrichtlinien des AG

Normen sind unabhängig von ihrer bauaufsichtlichen Einführung zu berücksichtigen.

Für die einzelnen Gewerke/ Leistungsbereiche gelten die "Allgemeinen Technischen Vorschriften" für Bauleistungen (ATV) der VOB, Teil C sowie darin genannten leistungsbezogenen DIN-Vorschriften.

Es sind alle gültigen Gesetze, Verordnungen, Vorschriften, Regeln und Richtlinien, auch wenn sie hier nicht besonders angesprochen sind, zu berücksichtigen.

Soweit in der Leistungsbeschreibung auf Technische Spezifikationen, z.B. nationale Normen, mit denen Europäische Normen umgesetzt werden, europäische technische Zulassungen, gemeinsame technische Spezifikationen, Internationale Normen, Bezug genommen wird, werden auch ohne den ausdrücklichen Zusatz "oder gleichwertig" immer gleichwertige Technische Spezifikationen in Bezug genommen. (VOB Teil C DIN 18299)

Ausführungstermine und Koordinierung
Zur Abwicklung des Bauvorhabens ist die Zusammenarbeit mit anderen Gewerken erforderlich. Einschränkungen und Erschwernisse durch paralleles Arbeiten der unterschiedlichen Ausführungsunternehmen, durch das Arbeiten in Abschnitten und die gleichzeitige Nutzung der nicht umzubauenden Bereiche sind bei der Kalkulation entsprechend zu berücksichtigen.

Gefahrbereiche bei Abbruch-, Demontage- und Montagearbeiten sind abzusperren und zu kennzeichnen. Entstehen dadurch Behinderungen für andere Unternehmer oder Dritte, sind der Zeitraum der Absperrung sowie alternative Maßnahmen mit dem AG abzustimmen.

Durch entsprechende Rücksprachen mit der örtlichen Bauleitung des AG sind Warte- und Stillstandszeiten auszuschließen. Baufreiheiten und Teilbaufreiheiten sind in Absprache mit der Bauleitung des AG unbedingt zu nutzen.

Der AN hat eine Mitwirkungspflicht bei der Koordinierung der Leistung.
Abnahmen aller Art sind rechtzeitig zu beantragen.

Personaleinsatz

Durch den Auftragnehmer ist sachkundiges Personal einzusetzen. Die Baudurchführung ist durch einen fachkundigen Bauleiter zu leiten und zu überwachen. Der Bauleiter ist vorab zu benennen. Während der Bauzeit ist von einem wöchentlichen Baugespräch unter Leitung der örtlichen AG - Bauüberwachung auszugehen. Nach Auftragserteilung findet vor Ort ein Baustellenstartgespräch statt.

Vom Auftragnehmer muss ein bevollmächtigter Vertreter (Bauführer oder Obermonteur) für das Vorhaben schriftlich benannt werden, der berechtigt ist, gegenüber der Bauleitung verbindliche Erklärungen abzugeben und Anordnungen des Auftraggebers entgegenzunehmen. Dieser darf ohne Genehmigung nicht ausgetauscht werden.

Verkehrssprache

Der Auftragnehmer hat dafür Sorge zu tragen, dass während der Ausführung seiner Leistungen immer mindestens ein fließend deutsch sprechender Mitarbeiter seiner Firma auf der Baustelle anwesend ist.

Die Verkehrssprache auf der Baustelle ist deutsch. Die Verständigung mit anderssprachigen, ausführenden Arbeitskräften muss stets, insbesondere auch für Notfälle, sichergestellt sein.

Abfallentsorgung
Der AN ist zur sachgemäßen und zeitnahen Entsorgung der von ihm verursachten Abfälle verpflichtet.

Rück- und Abbruchmaterialien sind nach Anfall fachgerecht zu beseitigen und deren ordnungsgemäße Abfuhr in die Einzelpositionen einzurechnen. Für die ordnungsgemäße Schutt- und Abfallbeseitigung unter Beachtung der Abfall- und Umweltschutzbedingungen ist der Auftragnehmer beweispflichtig. Die Entsorgungsnachweise sind dem Auftraggeber unaufgefordert vorzulegen. Die Zahlungsfreigabe für die betreffenden Leistungspositionen erfolgt nur, wenn die Entsorgungsnachweise vollständig vorgelegt wurden.

Beschädigungen und Verschmutzungen durch Fahrzeuge, Maschinen, Geräte und Personen sind zu vermeiden. Verhindert oder vermeidet der AN diese nicht selbst, wird der AG die Beschädigungen und Verschmutzungen auf Kosten des AN durch einen Dritten beseitigen lassen. Alle erforderlichen Geräte sowie Sicherungsmaßnahmen sind in die Einheitspreise einzukalkulieren.

## Bemessungsbetriebssp. 230/400VAC Überstromschutz
Die Bemessungsbetriebsspannung beträgt  für sämtliche Teilleistungen (Positionen) des Leistungsverzeichnisses 230/400 V AC,  Netzsystem DIN VDE 0100-100 (VDE 0100-100),  TN-S-System,  Schutzmaßnahme Überstromschutz DIN VDE 0100-410 (VDE 0100-410).

## LOS 2 - Leitungsarbeiten ELT
Datum: 20.07.2026
EP-Anteile: Löhne; Stoffe; Geräte; Sonstiges

### Bereich 1 LOS 2 - Leitungsarbeiten ELT

#### Abschnitt 1.1 Trassenausbau

**1.1.1 Kernbohrung ø 200 mm bis 40 cm Stärke**
Kernbohrung in Mauerwerks-Decken oder -Wänden, bauwerksschonend mit Diamantbohrgerät herstellen, bis zu einem:

ø 200 mm bis 40 cm Stärke
Menge: 4 St
Kostengruppen DIN 276 2018-12: 556

**1.1.2 Kernbohrung ø 200 mm bis 50 cm Stärke**
Kernbohrung in Mauerwerks-Decken oder -Wänden, bauwerksschonend mit Diamantbohrgerät herstellen, bis zu einem:

ø 200 mm bis 50 cm Stärke
Menge: 4 St
Kostengruppen DIN 276 2018-12: 556

**1.1.3 Kernbohrung ø 200 mm Mehrmenge + 30 cm Stärke**
Kernbohrung in Mauerwerks-Decken oder -Wänden, bauwerksschonend mit Diamantbohrgerät herstellen, bis zu einem:

ø 200 mm  Mehrmenge + 30 cm Stärke
Menge: 4 St
Kostengruppen DIN 276 2018-12: 556

**1.1.4 Einrichtung Diamantbohrgerät**
Einrichtung des Diamantbohrgerät zur Kernbohrung in Mauerwerks-Decken oder -Wänden
Menge: 8 St
Kostengruppen DIN 276 2018-12: 556

**1.1.5 (BA) Einzelhauseinführung ø 200 1x110**
Universalhauseinführung für Wellrohre DN 110 mit Membran-Injektionssystem

Liefern und fachgerechtes Montieren einer gas- und wasserdichten Universalhauseinführung mit Membran-Injektionssystem zur Einführung und Abdichtung von gewellten Schutzrohren in Bauwerkswänden.
Die Hauseinführung ist für den direkten Einbau in Kernbohrungen geeignet und ermöglicht die dauerhafte Abdichtung zwischen Baukörper und Schutzrohr ohne Freilegung oder Wiederherstellung der Außenabdichtung. Das Abdichtungssystem muss über einen geschlitzten Membranschlauch mit kontrolliertem Harzaustritt verfügen, sodass eine vollständige Ringraumabdichtung sichergestellt wird.
Technische Anforderungen
Universalhauseinführung mit Membran-Injektionssystem
Geeignet für glatte und gewellte Schutzrohre
Direkte Montage in Kernbohrungen
Für alle gängigen Wandarten geeignet
Für Wandstärken ab 120 mm
Für Kernbohrungen / Futterrohre: Innendurchmesser: 199–203 mm
Für Wellrohre: Nenndurchmesser DN 110
Kontrollierter Harzaustritt über geschlitzten Membranschlauch
Keine Wiederherstellung der Außenabdichtung erforderlich
Material
Flanschbauteil: EPDM
Wechseleinsatz: EPDM
Stützrohr: ABS
Harzeinfüllschlauch: PE
Dichtband: Butyl
Spannbänder und Clipringe: Edelstahl V2A (AISI 304L)
Wandabschlusselement: EPP
Dichtheitsanforderungen
Gas- und wasserdicht bis mindestens 1,0 bar
Dauerhafte Abdichtung gegen drückendes und nicht drückendes Wasser
Normative Anforderungen
Die Hauseinführung muss für folgende Beanspruchungen geeignet sein:
Wassereinwirkungsklassen nach DIN 18533:W1-E
W2.1-E
Beanspruchungsklassen nach WU-Richtlinie: Klasse 1
Klasse 2
Die Ausführung hat entsprechend den anerkannten Regeln der Technik sowie unter Beachtung der einschlägigen Normen und Regelwerke zu erfolgen.
Leistungsumfang
Im Einheitspreis enthalten sind:
Lieferung der kompletten Hauseinführung
Sämtliche Dicht- und Befestigungselemente
Einbau in vorhandene Kernbohrung
Injektion und Herstellung der Ringraumabdichtung
Fachgerechte Montage und Abdichtung des Wellrohres
Reinigung der Einbaustelle
Funktions- und Sichtprüfung
Vollständige betriebsfertige Montage

Bieterangabe

Angebotenes Fabrikat '....................................................' vom Bieter einzutragen
Menge: 8 St
Kostengruppen DIN 276 2018-12: 556

**1.1.6 (BA) Schnellspannvorrichtung für Einzelhauseinführung**
Schnellspannvorrichtung für Einzelhauseinführung

Liefern einer wiederverwendbaren Schnellspannvorrichtung zur fachgerechten Montage und Fixierung von Einzelhauseinführungen während des Einbau- und Abdichtungsprozesses.
Die Schnellspannvorrichtung dient zur sicheren Zentrierung, Verspannung und Lagefixierung der Hauseinführung innerhalb der Wandöffnung bzw. Kernbohrung. Das Werkzeug muss für den mehrfachen Einsatz auf Baustellen geeignet sein und eine einfache, werkzeugunterstützte Montage ermöglichen.
Technische Anforderungen
Wiederverwendbares Montagewerkzeug
Geeignet zur Montage von Einzelhauseinführungen
Sichere Zentrierung und Fixierung während des Einbaus
Robuste und korrosionsbeständige Ausführung
Für den mehrmaligen Baustelleneinsatz geeignet
Einfache Demontage nach Abschluss der Montagearbeiten
Werkstoffe
Stützrohr: HDPE
Zentrierplatten: PAGF (glasfaserverstärktes Polyamid)
Verspannmuttern: PAGF (glasfaserverstärktes Polyamid)
Muttern: Edelstahl A4
Gewindestange: Edelstahl A4
Leistungsumfang
Im Einheitspreis enthalten sind:
Lieferung der kompletten Schnellspannvorrichtung
Sämtliche zum bestimmungsgemäßen Gebrauch erforderlichen Bauteile
Montagebereite Ausführung
Gebrauchsfertige Bereitstellung für den Einsatz bei der Installation von Hauseinführungen
Besondere Anforderungen
Die Ausführung hat entsprechend den anerkannten Regeln der Technik sowie den einschlägigen Normen und Herstellervorgaben der verwendeten Hauseinführungssysteme zu erfolgen. Die Schnellspannvorrichtung muss für die wiederholte Verwendung unter Baustellenbedingungen geeignet sein.

Bieterangabe

Angebotenes Fabrikat '....................................................' vom Bieter einzutragen
Menge: 1 St
Kostengruppen DIN 276 2018-12: 556

**1.1.7 (BA) Kunststoffkabelschacht LW 800 x 1165 mm**
Kunststoffkabelschacht LW 800 x 1165 mm

Liefern und betriebsfertiges Herstellen eines modular aufgebauten Kunststoff-Kabelschachtes für Telekommunikations-, Glasfaser- oder Versorgungsnetze einschließlich Schachtkorpus, Schachtrahmen, Schachtabdeckung und aller zur vollständigen Montage erforderlichen Systemkomponenten.
Der Schacht ist für den Einbau in Verkehrs- und Nebenflächen nach den anerkannten Regeln der Technik auszulegen und dauerhaft gegen mechanische, chemische und klimatische Einwirkungen beständig auszuführen.
Technische Anforderungen
Schachtkorpus
Schachtkörper aus modifiziertem Polycarbonat (PC) oder gleichwertigem, für den vorgesehenen Einsatzzweck geeigneten Kunststoff.
Nachweis der UV-Beständigkeit gemäß DIN EN ISO 4892-2.
Beständigkeit gegenüber den im Erdreich üblicherweise vorkommenden chemischen Stoffen.
Zertifizierte Grundwasserverträglichkeit des eingesetzten Kunststoffs.
Dauerhafte Aufnahme vertikaler und horizontaler Lasten im eingebauten Zustand.
Das Gesamtsystem aus Schachtkörper und Abdeckung muss auch bei maximaler Anzahl offener Durchführungsmöglichkeiten die geforderte Belastungsklasse gemäß DIN EN 124 erfüllen.
Modularer Aufbau zur Anpassung an örtliche Anforderungen.
Einbau nach den anerkannten Regeln der Technik, einschließlich Eignung für Einbausituationen im Bereich asphaltierter Verkehrsflächen unter Berücksichtigung der Anforderungen der ZTV A-StB.
Abmessungen
Gesamthöhe Schachtsystem: 680 mm
Lichte Weite: 800 x 1.165 mm (Breite x Länge)
Rohrdurchführungen
Der Schachtkörper muss vorgeformte Sollbruchstellen zur staubarmen und emissionsarmen Herstellung von Rohr- und Leitungseinführungen besitzen.
Mindestanzahl der Rohrdurchführungen:
Für Rohraußendurchmesser DN 110 mm: 36 Stück
Die Einführung von Kabelschutzrohren und Versorgungsleitungen muss ohne zusätzliche Bearbeitung des Schachtkörpers oder mit minimalem Bearbeitungsaufwand möglich sein.
Schachtinnenraum
Die lichte Schachtweite darf nicht durch zusätzliche Traversen oder Einbauten eingeschränkt werden.
Konstruktionen, welche die Zugänglichkeit, Montage oder spätere Nutzung des Schachtes behindern, sind nicht zulässig.
Stahlbauteile
Sofern Stahlversteifungen erforderlich sind:
Ausführung ausschließlich innenliegend.
Feuerverzinkung nach DIN EN ISO 1461.
Überzug mindestens Zn nach DIN EN ISO 1461.
Galvanisch verzinkte Bauteile sind nicht zulässig.
Überbauung vorhandener Rohrtrassen
Für die Überbauung bestehender Rohrtrassen sind statisch geeignete Schacht-Rahmenelemente vorzusehen.
Die Rahmenelemente müssen Bestandteil des Gesamtsystems sein oder ohne konstruktive Anpassungen in das System integriert werden können.
Schachtabdeckung
Abdeckung aus Gusseisen.
Belastungsklasse B 125 gemäß DIN EN 124.
Schachtabdeckung einschließlich Rahmen.
Dauerhafte Eignung für die vorgesehene Verkehrsbelastung.
Fremdüberwachung durch eine anerkannte und in der Europäischen Union zugelassene Prüforganisation.
Nachweise und Zertifikate
Folgende Nachweise sind mit dem Angebot einzureichen:
Zertifikat über die Konformität der Schachtabdeckung gemäß DIN EN 124.
Nachweis der Fremdüberwachung durch eine anerkannte Prüfstelle.
Nachweis der Grundwasserverträglichkeit des eingesetzten Kunststoffs.
Nachweis der UV-Stabilität gemäß DIN EN ISO 4892-2.
Leistungsumfang
Im Einheitspreis enthalten sind:
Lieferung sämtlicher Systemkomponenten
Schachtkörper
Schachtrahmen
Schachtabdeckung einschließlich Rahmen
Verbindungselemente und Befestigungsmaterial
Montage des Schachtsystems
Herstellen der erforderlichen Rohrdurchführungen
Vollständige betriebsfertige Montage

Bieterangabe

Angebotenes Fabrikat '....................................................' vom Bieter einzutragen
Menge: 2 St
Kostengruppen DIN 276 2018-12: 556

**1.1.8 (BA) Kabelschutzrohr DN 50 in Ringen**
Biegsames Kunststoffrohr, in vorhandene verlegefähige Graben, verlegen als:

Liefern und fachgerechtes Verlegen eines flexiblen Kabelschutzrohres aus Polyethylen (PE) mit profilierter Außenwand und glatter Rohrinnenfläche für die Aufnahme und den Schutz von Kabeln und Leitungen im Erdreich.
Das Rohrsystem muss den Anforderungen der DIN EN 50626-1 entsprechen und für den Einsatz in Kabeltrassen geeignet sein.
Technische Anforderungen
Kabelschutzrohr aus Polyethylen (PE)
Flexible Ausführung
Profilierte Außenwand
Glatte Innenwand zur Reduzierung der Einziehkräfte
Druckfestigkeit F ≥ 450 N
EPD-zertifiziert (Environmental Product Declaration)
Lieferung einschließlich werkseitig passender Verbindungsmuffe
Lieferung einschließlich Einzugshilfe
Dichtheitsanforderungen
Systemdichtheit SD (sanddicht) ohne Dichtring
Systemdichtheit WD (wasserdicht) mit Dichtring gemäß Prüfverfahren DIN EN 1610
Schutzart IP 68 nach DIN EN 60529 bei Verwendung eines Dichtringes
Schutzart IP 54 ohne Dichtring
Ringsteifigkeit
Gemäß DIN EN ISO 9969:
Ringsteifigkeit S ≥ 8,0 kN/m² (SN 8) für Nennweiten bis einschließlich DN 110
Ringsteifigkeit S ≥ 5,0 kN/m² (SN 5) für größere Nennweiten
Rohrabmessung
Nennweite: DN 50
Lieferung in Ringbunden zu 50 m
Ausführung mit Dichtring
Verlegung
Das Kabelschutzrohr ist entsprechend den anerkannten Regeln der Technik sowie den Vorgaben der Hersteller- und Regelwerke zu verlegen.
Leistungsumfang:
Herstellen der Rohrbettung
Verlegen und Ausrichten des Kabelschutzrohres
Herstellen sämtlicher Rohrverbindungen
Einbau der Dichtungen
Einziehen der Einzugshilfe
Schutz der Rohrenden gegen Verschmutzung während der Bauphase
Bettung und Verfüllung
Das Rohr ist auf einem mindestens 10 cm starken Sandbett aus Sand 0/4 mm zu verlegen.
Anschließend ist das Rohr mit Sand 0/4 mm entsprechend den Anforderungen des KRV-Merkblatts A 535 und den statischen Erfordernissen auf voller Rohrgrabenbreite zu umhüllen.
Die Verfüllung ist lagenweise einzubauen und fachgerecht zu verdichten.
Regelwerke
Die Ausführung hat insbesondere unter Beachtung folgender Regelwerke zu erfolgen:
DIN EN 50626-1
DIN EN 1610
DIN EN 60529
DIN EN ISO 9969
VOB/C DIN 18322 Kabelleitungstiefbauarbeiten
KRV-Merkblatt A 535
ZTV A-StB (aktuelle Fassung)
Anerkannte Regeln der Technik
Leistungsumfang
Im Einheitspreis enthalten sind:
Lieferung des Kabelschutzrohres DN 50
Verbindungsmuffen
Dichtringe
Einzugshilfe
Rohrbettung aus Sand 0/4 mm
Rohrumhüllung und Verfüllung mit Sand 0/4 mm
Sämtliche Nebenleistungen
Fachgerechte Montage und betriebsfertige Verlegung

Bieterangabe

Angebotenes Fabrikat '....................................................' vom Bieter einzutragen
Menge: 25 m
Kostengruppen DIN 276 2018-12: 556

**1.1.9 (BA) Kabelschutzrohr DN 110 in Ringen**
Biegsames Kunststoffrohr, in vorhandene verlegefähige Graben, verlegen als:

Liefern und fachgerechtes Verlegen eines flexiblen Kabelschutzrohres aus Polyethylen (PE) mit profilierter Außenwand und glatter Innenwand zur Aufnahme und zum Schutz von Energie-, Steuer-, Kommunikations- und Telekommunikationskabeln im Erdreich.
Das Kabelschutzrohr muss den Anforderungen der DIN EN 50626-1 entsprechen und für den Einsatz im Kabelleitungstiefbau geeignet sein.
Technische Anforderungen
Kabelschutzrohr aus Polyethylen (PE)
Flexible Ausführung
Profilierte Außenwand
Glatte Rohrinnenfläche zur Reduzierung der Einziehkräfte
Druckfestigkeit F ≥ 450 N
EPD-zertifiziert
Lieferung in Ringbunden zu 50 m
Lieferung einschließlich Verbindungsmuffe und Einzugshilfe
Dichtheitsanforderungen
Systemdichtheit SD (sanddicht) ohne Dichtring
Systemdichtheit WD (wasserdicht) mit Dichtring gemäß DIN EN 1610
Schutzart IP 68 nach DIN EN 60529 bei Verwendung eines Dichtrings
Schutzart IP 54 ohne Dichtring
Ringsteifigkeit
Gemäß DIN EN ISO 9969:
Ringsteifigkeit S ≥ 8,0 kN/m² (SN 8)
Rohrabmessung
Nennweite: DN 110
Ausführung: mit Dichtring
Verlegung
Das Kabelschutzrohr ist entsprechend den anerkannten Regeln der Technik sowie den einschlägigen Vorschriften und Herstellerrichtlinien zu verlegen.
Im Leistungsumfang enthalten:
Ausrichten und Verlegen des Kabelschutzrohres
Herstellen aller Rohrverbindungen
Einbau der Dichtungen
Einziehen und Sichern der Einzugshilfe
Schutz der Rohrenden gegen Verschmutzung und Feuchtigkeit während der Bauausführung
Bettung und Rohrumhüllung
Das Kabelschutzrohr ist auf einem 10 cm starken Sandauflager aus Sand 0/4 mm zu verlegen.
Die Rohrumhüllung und Überdeckung erfolgt mit Sand 0/4 mm entsprechend den Anforderungen des KRV-Merkblattes A 535 sowie den statischen Erfordernissen über die gesamte Rohrgrabenbreite.
Die Verfüllung ist lagenweise einzubauen und fachgerecht zu verdichten.
Regelwerke
Die Ausführung hat insbesondere nach folgenden Regelwerken zu erfolgen:
DIN EN 50626-1
DIN EN 1610
DIN EN 60529
DIN EN ISO 9969
VOB/C DIN 18322 „Kabelleitungstiefbauarbeiten“
KRV-Merkblatt A 535
ZTV A-StB (aktuelle Fassung)
Anerkannte Regeln der Technik
Leistungsumfang
Im Einheitspreis enthalten sind:
Lieferung des Kabelschutzrohres DN 110
Verbindungsmuffen
Dichtringe
Einzugshilfe
Herstellung des Sandbettes
Rohrumhüllung und Überdeckung mit Sand 0/4 mm
Sämtliche Befestigungs- und Verbindungsmaterialien
Fachgerechte Verlegung
Lagenweise Verdichtung
Alle Nebenleistungen zur betriebsfertigen Herstellung

Bieterangabe

Angebotenes Fabrikat '....................................................' vom Bieter einzutragen
Menge: 310 m
Kostengruppen DIN 276 2018-12: 556

**1.1.10 (BA) Verbindungsmuffe DN 110 mit Arretierung**
Verbindungsmuffe mit Arretierungsnocken
für Kabelschutzrohr mit Dichtringmontage
Nennweite: DN 110

Bieterangabe

Angebotenes Fabrikat '....................................................' vom Bieter einzutragen

in vorhandene verlegefähige Graben, liefern und einbauen.
Menge: 4 St
Kostengruppen DIN 276 2018-12: 556

**1.1.11 (BA) Profildichtring DN 110**
Profildichtring für Kabelschutzrohr, zum erreichen der Schutzart IP 68 WD,
Nennweite: DN 110

Bieterangabe

Angebotenes Fabrikat '....................................................' vom Bieter einzutragen

in vorhandene verlegefähige Graben, liefern und einbauen.
Menge: 8 St
Kostengruppen DIN 276 2018-12: 556

**1.1.12 (BA) Endverschluss DN 50**
Endverschluss für Kabelschutzrohre für die
provisorische Baustellenabdichtung
Nennweite: DN 50

Bieterangabe

Angebotenes Fabrikat '....................................................' vom Bieter einzutragen

in vorhandene verlegefähige Graben, liefern und einbauen.
Menge: 3 St
Kostengruppen DIN 276 2018-12: 556

**1.1.13 (BA) Endverschluss DN 110**
Endverschluss für Kabelschutzrohre für die
provisorische Baustellenabdichtung
Nennweite: DN 110

Bieterangabe

Angebotenes Fabrikat '....................................................' vom Bieter einzutragen

in vorhandene verlegefähige Graben, liefern und einbauen.
Menge: 4 St
Kostengruppen DIN 276 2018-12: 556

**1.1.14 Trassenwarnband**
Trassenwarnband zur Unterstützung der Warnwirkung von im Erdreich verlegten Versogungsleitungen oder Rohren.
Folienbeschichtung über dem Druck, alterungs- und kältebeständig, dabei unverändert dehnbar, farbecht, leuchtend, große Warnwirkung.
Menge: 325 m
Kostengruppen DIN 276 2018-12: 556

**1.1.15 Zugdraht, Stärke 2 mm**
Verzinkter Stahldraht, Stärke 2 mm, als Zugdraht gemeinsam
mit dem Kabelschutzrohr einbauen
Menge: 400 m
Kostengruppen DIN 276 2018-12: 556

#### Abschnitt 1.2 Kabel / Leitungen

##### 1.2.1 Vorderhaus -> Hinterhaus

**1.2.1.1 A-2YF(L)2Y 2x2x0,6 Cu 13**
FM-Außenkabel, nach DIN VDE 0816, mit Schirm aus kunststoffbeschichtetem Aluminiumband, quer- und längswasserdicht durch Petronatfüllung (verhindert bei Beschädigung das Eindringen von Feuchtigkeit), in Teillängen liefern und in vorhandenes Leerrohr im Kabelgraben einziehen als:

A-2YF(L)2Y 2x2x0,6 Cu 13
Menge: 75 m
Kostengruppen DIN 276 2018-12: 556

**1.2.1.2 A-2YF(L)2Y 20x2x0,6 Cu 113**
FM-Außenkabel, nach DIN VDE 0816, mit Schirm aus kunststoffbeschichtetem Aluminiumband, quer- und längswasserdicht durch Petronatfüllung (verhindert bei Beschädigung das Eindringen von Feuchtigkeit), in Teillängen liefern und in vorhandenes Leerrohr im Kabelgraben einziehen als:

A-2YF(L)2Y 20x2x0,6 Cu 113
Menge: 75 m
Kostengruppen DIN 276 2018-12: 556

**1.2.1.3 LWL-Außenkabel 1x 24 Fasern Optoversal 24E9/125 Singlemode OS2**
Lichtwellenleiter-Kabel, IEC 60332.1, für Außenverlegung, Festigkeit 3000N, kombiniert metallfreier Nagetierschutz und Zugentlastung, mit halogenfreiem flammwidrigen Außenmantel, in Teillängen liefern und in vorhandenes Leerrohr im Kabelgraben einziehen als:

LWL-Außenkabel 1x 24 Fasern Optoversal 24E9/125
Singlemode OS2
Menge: 137 m
Kostengruppen DIN 276 2018-12: 556

**1.2.1.4 LWL-Außenkabel 1x 24 Fasern Optoversal 24G50/125 Multimode OM3**
Lichtwellenleiter-Kabel, IEC 60332.1, für Außenverlegung, Festigkeit 3000N, kombiniert metallfreier Nagetierschutz und Zugentlastung, mit halogenfreiem flammwidrigen Außenmantel, in Teillängen liefern und in vorhandenes Leerrohr im Kabelgraben einziehen als:

LWL-Außenkabel 1x 24 Fasern Optoversal 24G50/125
Multimode OM4
Menge: 137 m
Kostengruppen DIN 276 2018-12: 556

**1.2.1.5 Speedpipe-Rohrverband zum Einziehen in Rohranlagen**
Liefern, Einziehen und betriebsfertiges Herstellen eines Rohr-in-Rohr-Systems für den Breitband- bzw. Glasfasernetzausbau in vorhandenen Kabelschutzrohranlagen.
Das System besteht aus einem flexiblen Rohrverband aus PE-HD mit eng anliegendem Außenmantel und integrierten Mikrorohren (Speedpipes) zum späteren Einblasen von Mikrokabeln bzw. Glasfaserkabeln.
Ausführung für die Nachrüstung bestehender Rohrsysteme durch Einzug in vorhandene Leerrohre oder teilweise belegte Kabelkanalrohre.
Technische Mindestanforderungen:
Rohrverband mit Außendurchmesser ca. 50 mm
Belegung mit 8 integrierten Mikrorohren
Mikrorohr-Abmessung je Rohr: 10 x 1,0 mm
Werkstoff: PE-HD
Reibungsarme Innenoberfläche für Einblastechnik
Farbkennzeichnung der Einzelrohre nach DIN-Farbcode
Geeignet für Einblasverfahren von Glasfaserkabeln über große Distanzen
Druckdichtes System einschließlich Abdichtung bis mindestens 0,5 bar
Korrosionsfrei, UV-beständig während der Bauphase
Geeignet für den Einzug in vorhandene Kabelschutzrohre DN 110 oder größer
Längswasserdichte Abdichtung der Rohrenden mittels geeigneter Endabdichtungen
Kompatibilität mit marktüblichen Mikrokabeln und Einblassystemen
Leistungsumfang:
Anlieferung des Rohrverbandes auf Trommel
Einziehen in vorhandene Kabelschutzrohranlage
Schutzmaßnahmen gegen Beschädigungen und Verschmutzungen während des Einbaus
Lieferung und Montage aller erforderlichen Zug-, Verbindungs-, Abdichtungs- und Befestigungselemente
Herstellung aller Rohrverbindungen einschließlich Stützhülsen, Kupplungen und Endabdichtungen
Kennzeichnung der Mikrorohre an den Rohrenden
Funktionsprüfung und Sichtkontrolle der Mikrorohre
Dokumentation der verlegten Trasse
Ausführung nach den anerkannten Regeln der Technik sowie den einschlägigen Normen und Vorschriften.
Menge: 75 m
Kostengruppen DIN 276 2018-12: 556

**1.2.1.6 Speedpipe Indoor 10 x 1,0 mm für Gebäudeverkabelung / FTTH-Inhouse**
Liefern und betriebsfertiges Montieren eines Mikrorohrsystems für die geschützte Führung und spätere Einbringung von Glasfaser-Mikrokabeln innerhalb von Gebäuden.
Das Mikrorohrsystem ist für die feste Verlegung in Gebäuden, Installationsschächten, Hohlräumen, abgehängten Decken, auf Putz und unter Putz geeignet. Das Rohrsystem muss den Anforderungen an Brandschutz und Elektroinstallationsrohre entsprechen und für die Gebäudeverkabelung von Telekommunikations- und Glasfasernetzen zugelassen sein.
Technische Mindestanforderungen
Mikrorohr (Speedpipe Indoor)
Abmessung: 10 × 1,0 mm
Werkstoff: PE-HD, flammwidrig
Farbe: Weiß
Halogenfrei
Nicht flammenausbreitend
Raucharm gemäß einschlägigen Normen
Nenndruck mindestens PN 10
Optimierte Innenstruktur mit Gleitrippen für Einblasverfahren
Mindestbiegeradius ≤ 10 × Außendurchmesser
Geeignet zum Einblasen und Einziehen von Mikrokabeln
CE-Kennzeichnung
VDE-geprüft oder gleichwertig
Klassifizierung gemäß DIN EN 61386-22
Verlegung gemäß DIN VDE 0100-520 zulässig
Leistungsumfang
Anlieferung des Rohrmaterials
Zuschneiden und Verlegen des Mikrorohrs
Befestigung mittels zugelassener Rohrhalterungen
Herstellung aller Richtungsänderungen
Lieferung und Montage aller Kupplungen, Endstopfen und Befestigungsmittel
Kennzeichnung der Rohrenden
Dichtes Verschließen nicht belegter Rohrenden
Funktionskontrolle auf Durchgängigkeit
Reinigung und betriebsfertige Übergabe
Dokumentation der verlegten Trasse
Ausführung nach den anerkannten Regeln der Technik sowie den einschlägigen Normen und Vorschriften.

Kalkulationshinweis

Vorderhaus - 8 x 25 m
Hinterhaus - 8 x 30 m
Menge: 440 m
Kostengruppen DIN 276 2018-12: 556

##### 1.2.2 Vorderhaus -> MZL

**1.2.2.1 A-2YF(L)2Y 2x2x0,6 Cu 13**
FM-Außenkabel, nach DIN VDE 0816, mit Schirm aus kunststoffbeschichtetem Aluminiumband, quer- und längswasserdicht durch Petronatfüllung (verhindert bei Beschädigung das Eindringen von Feuchtigkeit), in Teillängen liefern und in vorhandenes Leerrohr im Kabelgraben einziehen als:

A-2YF(L)2Y 2x2x0,6 Cu 13
Menge: 60 m
Kostengruppen DIN 276 2018-12: 556

**1.2.2.2 A-2YF(L)2Y 10x2x0,6 Cu 57**
FM-Außenkabel, nach DIN VDE 0816, mit Schirm aus kunststoffbeschichtetem Aluminiumband, quer- und längswasserdicht durch Petronatfüllung (verhindert bei Beschädigung das Eindringen von Feuchtigkeit), in Teillängen liefern und in vorhandenes Leerrohr im Kabelgraben einziehen als:

A-2YF(L)2Y 10x2x0,6 Cu 57
Menge: 60 m
Kostengruppen DIN 276 2018-12: 556

**1.2.2.3 LWL-Außenkabel 1x 12 Fasern Optoversal 12E9/125 Singlemode OS2**
Lichtwellenleiter-Kabel, IEC 60332.1, für Außenverlegung, Festigkeit 3000N, kombiniert metallfreier Nagetierschutz und Zugentlastung, mit halogenfreiem flammwidrigen Außenmantel, in Teillängen liefern und in vorhandenes Leerrohr im Kabelgraben einziehen als:

LWL-Außenkabel 1x 12 Fasern Optoversal 12E9/125
Singlemode OS2
Menge: 101 m
Kostengruppen DIN 276 2018-12: 556

**1.2.2.4 LWL-Außenkabel 1x 12 Fasern Optoversal 12G50/125 Multimode OM3**
Lichtwellenleiter-Kabel, IEC 60332.1, für Außenverlegung, Festigkeit 3000N, kombiniert metallfreier Nagetierschutz und Zugentlastung, mit halogenfreiem flammwidrigen Außenmantel, in Teillängen liefern und in vorhandenes Leerrohr im Kabelgraben einziehen als:

LWL-Außenkabel 1x 12 Fasern Optoversal 12G50/125
Multimode OM4
Menge: 101 m
Kostengruppen DIN 276 2018-12: 556

**1.2.2.5 Speedpipe-Rohrverband zum Einziehen in Rohranlagen**
Liefern, Einziehen und betriebsfertiges Herstellen eines Rohr-in-Rohr-Systems für den Breitband- bzw. Glasfasernetzausbau in vorhandenen Kabelschutzrohranlagen.
Das System besteht aus einem flexiblen Rohrverband aus PE-HD mit eng anliegendem Außenmantel und integrierten Mikrorohren (Speedpipes) zum späteren Einblasen von Mikrokabeln bzw. Glasfaserkabeln.
Ausführung für die Nachrüstung bestehender Rohrsysteme durch Einzug in vorhandene Leerrohre oder teilweise belegte Kabelkanalrohre.
Technische Mindestanforderungen:
Rohrverband mit Außendurchmesser ca. 50 mm
Belegung mit 8 integrierten Mikrorohren
Mikrorohr-Abmessung je Rohr: 10 x 1,0 mm
Werkstoff: PE-HD
Reibungsarme Innenoberfläche für Einblastechnik
Farbkennzeichnung der Einzelrohre nach DIN-Farbcode
Geeignet für Einblasverfahren von Glasfaserkabeln über große Distanzen
Druckdichtes System einschließlich Abdichtung bis mindestens 0,5 bar
Korrosionsfrei, UV-beständig während der Bauphase
Geeignet für den Einzug in vorhandene Kabelschutzrohre DN 110 oder größer
Längswasserdichte Abdichtung der Rohrenden mittels geeigneter Endabdichtungen
Kompatibilität mit marktüblichen Mikrokabeln und Einblassystemen
Leistungsumfang:
Anlieferung des Rohrverbandes auf Trommel
Einziehen in vorhandene Kabelschutzrohranlage
Schutzmaßnahmen gegen Beschädigungen und Verschmutzungen während des Einbaus
Lieferung und Montage aller erforderlichen Zug-, Verbindungs-, Abdichtungs- und Befestigungselemente
Herstellung aller Rohrverbindungen einschließlich Stützhülsen, Kupplungen und Endabdichtungen
Kennzeichnung der Mikrorohre an den Rohrenden
Funktionsprüfung und Sichtkontrolle der Mikrorohre
Dokumentation der verlegten Trasse
Ausführung nach den anerkannten Regeln der Technik sowie den einschlägigen Normen und Vorschriften.
Menge: 60 m
Kostengruppen DIN 276 2018-12: 556

**1.2.2.6 Speedpipe Indoor 10 x 1,0 mm für Gebäudeverkabelung / FTTH-Inhouse**
Liefern und betriebsfertiges Montieren eines Mikrorohrsystems für die geschützte Führung und spätere Einbringung von Glasfaser-Mikrokabeln innerhalb von Gebäuden.
Das Mikrorohrsystem ist für die feste Verlegung in Gebäuden, Installationsschächten, Hohlräumen, abgehängten Decken, auf Putz und unter Putz geeignet. Das Rohrsystem muss den Anforderungen an Brandschutz und Elektroinstallationsrohre entsprechen und für die Gebäudeverkabelung von Telekommunikations- und Glasfasernetzen zugelassen sein.
Technische Mindestanforderungen
Mikrorohr (Speedpipe Indoor)
Abmessung: 10 × 1,0 mm
Werkstoff: PE-HD, flammwidrig
Farbe: Weiß
Halogenfrei
Nicht flammenausbreitend
Raucharm gemäß einschlägigen Normen
Nenndruck mindestens PN 10
Optimierte Innenstruktur mit Gleitrippen für Einblasverfahren
Mindestbiegeradius ≤ 10 × Außendurchmesser
Geeignet zum Einblasen und Einziehen von Mikrokabeln
CE-Kennzeichnung
VDE-geprüft oder gleichwertig
Klassifizierung gemäß DIN EN 61386-22
Verlegung gemäß DIN VDE 0100-520 zulässig
Leistungsumfang
Anlieferung des Rohrmaterials
Zuschneiden und Verlegen des Mikrorohrs
Befestigung mittels zugelassener Rohrhalterungen
Herstellung aller Richtungsänderungen
Lieferung und Montage aller Kupplungen, Endstopfen und Befestigungsmittel
Kennzeichnung der Rohrenden
Dichtes Verschließen nicht belegter Rohrenden
Funktionskontrolle auf Durchgängigkeit
Reinigung und betriebsfertige Übergabe
Dokumentation der verlegten Trasse
Ausführung nach den anerkannten Regeln der Technik sowie den einschlägigen Normen und Vorschriften.

Kalkulationshinweis

Vorderhaus - 8 x 25 m
Mehrzweckhalle - 8 x 9 m
Menge: 272 m
Kostengruppen DIN 276 2018-12: 556

**1.2.2.7 Spannungsfeste Endmuffe, wärmeschrumpfend, 0,6/1 kV**
Spannungsfeste Endmuffe. Warmschrumpf. 0,6/1kV. Universell einsetzbar zum spannungsfesten Abschluss von Aderenden bei Kunststoffkabeln (z. B. N(A)YY, N(A)2XY, N(A)YCW(W)Y). Geeignet für Kabel oder Leitungen ohne Bewehrung mit Isolierungen aus PVC, PE, VPE und EPR. Halogenfrei, querwasserdicht, UV-stabilisiert, beständig gegen chemische Einflüsse und Erdalkalien, frei von lackbenetzungsstörenden Substanzen, hohe elektrische Isolationswerte, hohe mechanische Festigkeit. Wärmeschrumpfender, vernetzter Polyolefin-Schlauch, innenseitig mit Heißschmelzkleber beschichtet für Leiterquerschnitt

25 - 4 mm²

komplett, anschlussfertig liefern und betriebsbereit montieren.
Menge: 2 St
Kostengruppen DIN 276 2018-12: 556

##### 1.2.3 Hinterhaus -> MZL

**1.2.3.1 A-2YF(L)2Y 2x2x0,6 Cu 13**
FM-Außenkabel, nach DIN VDE 0816, mit Schirm aus kunststoffbeschichtetem Aluminiumband, quer- und längswasserdicht durch Petronatfüllung (verhindert bei Beschädigung das Eindringen von Feuchtigkeit), in Teillängen liefern und in vorhandenes Leerrohr im Kabelgraben einziehen als:

A-2YF(L)2Y 2x2x0,6 Cu 13
Menge: 70 m
Kostengruppen DIN 276 2018-12: 556

**1.2.3.2 A-2YF(L)2Y 10x2x0,6 Cu 57**
FM-Außenkabel, nach DIN VDE 0816, mit Schirm aus kunststoffbeschichtetem Aluminiumband, quer- und längswasserdicht durch Petronatfüllung (verhindert bei Beschädigung das Eindringen von Feuchtigkeit), in Teillängen liefern und in vorhandenes Leerrohr im Kabelgraben einziehen als:

A-2YF(L)2Y 10x2x0,6 Cu 57
Menge: 70 m
Kostengruppen DIN 276 2018-12: 556

**1.2.3.3 LWL-Außenkabel 1x 12 Fasern Optoversal 12E9/125 Singlemode OS2**
Lichtwellenleiter-Kabel, IEC 60332.1, für Außenverlegung, Festigkeit 3000N, kombiniert metallfreier Nagetierschutz und Zugentlastung, mit halogenfreiem flammwidrigen Außenmantel, in Teillängen liefern und in vorhandenes Leerrohr im Kabelgraben einziehen als:

LWL-Außenkabel 1x 12 Fasern Optoversal 12E9/125
Singlemode OS2
Menge: 118 m
Kostengruppen DIN 276 2018-12: 556

**1.2.3.4 LWL-Außenkabel 1x 12 Fasern Optoversal 12G50/125 Multimode OM3**
Lichtwellenleiter-Kabel, IEC 60332.1, für Außenverlegung, Festigkeit 3000N, kombiniert metallfreier Nagetierschutz und Zugentlastung, mit halogenfreiem flammwidrigen Außenmantel, in Teillängen liefern und in vorhandenes Leerrohr im Kabelgraben einziehen als:

LWL-Außenkabel 1x 12 Fasern Optoversal 12G50/125
Multimode OM4
Menge: 118 m
Kostengruppen DIN 276 2018-12: 556

**1.2.3.5 Speedpipe-Rohrverband zum Einziehen in Rohranlagen**
Liefern, Einziehen und betriebsfertiges Herstellen eines Rohr-in-Rohr-Systems für den Breitband- bzw. Glasfasernetzausbau in vorhandenen Kabelschutzrohranlagen.
Das System besteht aus einem flexiblen Rohrverband aus PE-HD mit eng anliegendem Außenmantel und integrierten Mikrorohren (Speedpipes) zum späteren Einblasen von Mikrokabeln bzw. Glasfaserkabeln.
Ausführung für die Nachrüstung bestehender Rohrsysteme durch Einzug in vorhandene Leerrohre oder teilweise belegte Kabelkanalrohre.
Technische Mindestanforderungen:
Rohrverband mit Außendurchmesser ca. 50 mm
Belegung mit 8 integrierten Mikrorohren
Mikrorohr-Abmessung je Rohr: 10 x 1,0 mm
Werkstoff: PE-HD
Reibungsarme Innenoberfläche für Einblastechnik
Farbkennzeichnung der Einzelrohre nach DIN-Farbcode
Geeignet für Einblasverfahren von Glasfaserkabeln über große Distanzen
Druckdichtes System einschließlich Abdichtung bis mindestens 0,5 bar
Korrosionsfrei, UV-beständig während der Bauphase
Geeignet für den Einzug in vorhandene Kabelschutzrohre DN 110 oder größer
Längswasserdichte Abdichtung der Rohrenden mittels geeigneter Endabdichtungen
Kompatibilität mit marktüblichen Mikrokabeln und Einblassystemen
Leistungsumfang:
Anlieferung des Rohrverbandes auf Trommel
Einziehen in vorhandene Kabelschutzrohranlage
Schutzmaßnahmen gegen Beschädigungen und Verschmutzungen während des Einbaus
Lieferung und Montage aller erforderlichen Zug-, Verbindungs-, Abdichtungs- und Befestigungselemente
Herstellung aller Rohrverbindungen einschließlich Stützhülsen, Kupplungen und Endabdichtungen
Kennzeichnung der Mikrorohre an den Rohrenden
Funktionsprüfung und Sichtkontrolle der Mikrorohre
Dokumentation der verlegten Trasse
Ausführung nach den anerkannten Regeln der Technik sowie den einschlägigen Normen und Vorschriften.
Menge: 70 m
Kostengruppen DIN 276 2018-12: 556

**1.2.3.6 Speedpipe Indoor 10 x 1,0 mm für Gebäudeverkabelung / FTTH-Inhouse**
Liefern und betriebsfertiges Montieren eines Mikrorohrsystems für die geschützte Führung und spätere Einbringung von Glasfaser-Mikrokabeln innerhalb von Gebäuden.
Das Mikrorohrsystem ist für die feste Verlegung in Gebäuden, Installationsschächten, Hohlräumen, abgehängten Decken, auf Putz und unter Putz geeignet. Das Rohrsystem muss den Anforderungen an Brandschutz und Elektroinstallationsrohre entsprechen und für die Gebäudeverkabelung von Telekommunikations- und Glasfasernetzen zugelassen sein.
Technische Mindestanforderungen
Mikrorohr (Speedpipe Indoor)
Abmessung: 10 × 1,0 mm
Werkstoff: PE-HD, flammwidrig
Farbe: Weiß
Halogenfrei
Nicht flammenausbreitend
Raucharm gemäß einschlägigen Normen
Nenndruck mindestens PN 10
Optimierte Innenstruktur mit Gleitrippen für Einblasverfahren
Mindestbiegeradius ≤ 10 × Außendurchmesser
Geeignet zum Einblasen und Einziehen von Mikrokabeln
CE-Kennzeichnung
VDE-geprüft oder gleichwertig
Klassifizierung gemäß DIN EN 61386-22
Verlegung gemäß DIN VDE 0100-520 zulässig
Leistungsumfang
Anlieferung des Rohrmaterials
Zuschneiden und Verlegen des Mikrorohrs
Befestigung mittels zugelassener Rohrhalterungen
Herstellung aller Richtungsänderungen
Lieferung und Montage aller Kupplungen, Endstopfen und Befestigungsmittel
Kennzeichnung der Rohrenden
Dichtes Verschließen nicht belegter Rohrenden
Funktionskontrolle auf Durchgängigkeit
Reinigung und betriebsfertige Übergabe
Dokumentation der verlegten Trasse
Ausführung nach den anerkannten Regeln der Technik sowie den einschlägigen Normen und Vorschriften.

Kalkulationshinweis

Hinterhaus - 8 x 30 m
Mehrzweckhalle - 8 x 9 m
Menge: 312 m
Kostengruppen DIN 276 2018-12: 556

**1.2.3.7 Spannungsfeste Endmuffe, wärmeschrumpfend, 0,6/1 kV**
Spannungsfeste Endmuffe. Warmschrumpf. 0,6/1kV. Universell einsetzbar zum spannungsfesten Abschluss von Aderenden bei Kunststoffkabeln (z. B. N(A)YY, N(A)2XY, N(A)YCW(W)Y). Geeignet für Kabel oder Leitungen ohne Bewehrung mit Isolierungen aus PVC, PE, VPE und EPR. Halogenfrei, querwasserdicht, UV-stabilisiert, beständig gegen chemische Einflüsse und Erdalkalien, frei von lackbenetzungsstörenden Substanzen, hohe elektrische Isolationswerte, hohe mechanische Festigkeit. Wärmeschrumpfender, vernetzter Polyolefin-Schlauch, innenseitig mit Heißschmelzkleber beschichtet für Leiterquerschnitt

25 - 4 mm²

komplett, anschlussfertig liefern und betriebsbereit montieren.
Menge: 2 St
Kostengruppen DIN 276 2018-12: 556

#### Abschnitt 1.3 Überspannungsschutz

##### 1.3.1 Vorderhaus

**1.3.1.1 (BA) Blitzstrom-Ableiter-Schutzmodul, TYPE 1/P1, REG, 1/3 TE, 24 V, 0,75 A, 3,0 kA, 10 kA**
Überspannungsschutzgerät als Reiheneinbaugerät zum Einbeziehen von informationstechnischen Systemen in den Blitzschutz-Potentialausgleich und evtl. Endgeräteschutz, bestehend aus schmalem Basisteil und auswechselbarem Modul, keine Signal-Unterbrechung bei Wechsel des Oberteils mit integrierter Schirm-Anschlussklemme, Anschluss über Federzugklemmen 2,5 mm², Erdung über Tragfuß, Baubreite: 6 mm (1/3TE) Montage auf Hutschiene 35 mm, Nach DIN EN 61643-21
Energetisch koordinierbar nach DIN EN 62305-4, ohne Anklemmen der Datenleitungen, liefern und montieren als:

Blitzstrom-Ableiter-Schutzmodul, TYPE 1 / P1, Reiheneinbaugerät, 1/3 TE,
Max. Nennspannung: 24 V, Max. Nennstrom: 0,75 A
Nennableitstoßstrom (10/350): 3,0 kA, Nennableitstoßstrom
(8/20): 10 kA, Schutzpegel Ad-Ad: <= 90 V, Schutzpegel
Ad-PG: <= 75 V

Bieterangabe

Angebotenes Fabrikat: '....................................................' vom Bieter einzutragen
Menge: 34 St
Kostengruppen DIN 276 2018-12: 446

**1.3.1.2 (BA) FR-AP-Stromkreisverteiler IP65 1-reihig 1 x 3 TE**
Elektro-Verteilerschrank schutzisoliert, 400 V, 150 mm Schienenabstand, mit PE/ N-Klemmen 6/ 16 mm², mit elastischen Einführungen, Schutzart IP 65 (bei Verwendung mit Kabelverschraubungen und Gegenmuttern IP68), mit Abdeck- und Beschriftungsstreifen, liefern und montieren als:

FR-AP-Stromkreisverteiler IP65 1-reihig 1 x 3 TE

Bieterangabe

Angebotenes Fabrikat: '....................................................' vom Bieter einzutragen
Menge: 1 St
Kostengruppen DIN 276 2018-12: 446

**1.3.1.3 (BA) FR-AP-Stromkreisverteiler IP65 1-reihig 1 x 5 TE**
Elektro-Verteilerschrank schutzisoliert, 400 V, 150 mm Schienenabstand, mit PE/ N-Klemmen 6/ 16 mm², mit elastischen Einführungen, Schutzart IP 65 (bei Verwendung mit Kabelverschraubungen und Gegenmuttern IP68), mit Abdeck- und Beschriftungsstreifen, liefern und montieren als:

FR-AP-Stromkreisverteiler IP65 1-reihig 1 x 5 TE

Bieterangabe

Angebotenes Fabrikat: '....................................................' vom Bieter einzutragen
Menge: 1 St
Kostengruppen DIN 276 2018-12: 446

**1.3.1.4 (BA) FR-AP-Stromkreisverteiler IP65 1-reihig 1 x 9 TE**
Elektro-Verteilerschrank schutzisoliert, 400 V, 150 mm Schienenabstand, mit PE/ N-Klemmen 6/ 16 mm², mit elastischen Einführungen, Schutzart IP 65 (bei Verwendung mit Kabelverschraubungen und Gegenmuttern IP68), mit Abdeck- und Beschriftungsstreifen, liefern und montieren als:

FR-AP-Stromkreisverteiler IP65 1-reihig 1 x 9 TE

Bieterangabe

Angebotenes Fabrikat: '....................................................' vom Bieter einzutragen
Menge: 1 St
Kostengruppen DIN 276 2018-12: 446

**1.3.1.5 (BA) PE (Sl)-Reihenklemme 6 mm²**
Universal-Schutzleiter-Klemme grüngelbes Gehäuse, beim Aufrasten auf Tragschiene automatisches Kontaktieren mit dieser, liefern und montieren als:

PE (Sl)-Reihenklemme 6 mm²

Bieterangabe

Angebotenes Fabrikat: '....................................................' vom Bieter einzutragen
Menge: 3 St
Kostengruppen DIN 276 2018-12: 446

**1.3.1.6 Potentialausgleichsschiene (Miniausführung)**
für den örtl. Potentialausgleich mit
Messingklemmschiene 10x10 mm und
6 St. kontaktsicheren Reihenklemmen bis 16 mm²
liefern, montieren und betriebsfertig anschließen
Menge: 1 St
Kostengruppen DIN 276 2018-12: 446

**1.3.1.7 Ader-Leitung H07V-U 1x 6 mm² Cu 58 gn/ge**
PVC-Aderleitung, nach DIN VDE 0255-525-2-31, in den erforderlichen Kennfarben für das Einziehen in Rohren, für die innere Verdrahtung von Geräten, Verteiler und Schaltanlagen liefern und montieren als:

 H07V-U 1x 6 mm² Cu 58
Menge: 6 m
Kostengruppen DIN 276 2018-12: 446

**1.3.1.8 NYM-J 1x16 mm² Cu 154**
PVC-Mantelleitung, DIN VDE 0250-204, in Teillängen liefern und auf vorhandene Pritschen und Wannen verlegen, in Elektroinstallationskanäle einlegen oder in Leerrohre einziehen als:

NYM-J 1x16 mm² Cu 154
Menge: 30 m
Kostengruppen DIN 276 2018-12: 446

**1.3.1.9 Gr. 6 mm² ohne Kabelschuh, mit Markierer anklemmen**
Einzeladeranschluss von eingeführten, abgesetzten und bezeichneten Mantelleitungen oder Kabel an Zu- und Abgangsklemmen bei Verteilungen oder Geräten einseitig anklemmen:

Gr. 6 mm² ohne Kabelschuh, ohne Markierer
Menge: 6 St
Kostengruppen DIN 276 2018-12: 446

**1.3.1.10 Gr. 16 mm² ohne Kabelschuh, mit Markierer anklemmen**
Einzeladeranschluss von eingeführten, abgesetzten und bezeichneten Mantelleitungen oder Kabel an Zu- und Abgangsklemmen bei Verteilungen oder Geräten einseitig anklemmen:

Gr. 6 mm² ohne Kabelschuh, mit Markierer
Menge: 2 St
Kostengruppen DIN 276 2018-12: 446

**1.3.1.11 Gr. 2x2x0,6/0,8 mm, mit Markierer anklemmen**
Mantelleitungen, Kabel, Steuerleitungen oder Fernmeldeleitungen und -kabel absetzen, einseitig in Verteilungen oder Geräte einführen und nach Klemmenplan einseitig anklemmen:

Gr. 2x2x0,6/0,8 mm, mit Markierer
Menge: 2 St
Kostengruppen DIN 276 2018-12: 446

**1.3.1.12 Gr. 10x2x0,6/0,8 mm, mit Markierer anklemmen**
Mantelleitungen, Kabel, Steuerleitungen oder Fernmeldeleitungen und -kabel absetzen, einseitig in Verteilungen oder Geräte einführen und nach Klemmenplan einseitig anklemmen:

Gr. 10x2x0,6/0,8 mm, mit Markierer
Menge: 1 St
Kostengruppen DIN 276 2018-12: 446

**1.3.1.13 Gr. 20x2x0,6/0,8 mm, mit Markierer anklemmen**
Mantelleitungen, Kabel, Steuerleitungen oder Fernmeldeleitungen und -kabel absetzen, einseitig in Verteilungen oder Geräte einführen und nach Klemmenplan einseitig anklemmen:

Gr. 20x2x0,6/0,8 mm, mit Markierer
Menge: 1 St
Kostengruppen DIN 276 2018-12: 446

##### 1.3.2 Hinterhaus

**1.3.2.1 (BA) Blitzstrom-Ableiter-Schutzmodul, TYPE 1/P1, REG, 1/3 TE, 24 V, 0,75 A, 3,0 kA, 10 kA**
Überspannungsschutzgerät als Reiheneinbaugerät zum Einbeziehen von informationstechnischen Systemen in den Blitzschutz-Potentialausgleich und evtl. Endgeräteschutz, bestehend aus schmalem Basisteil und auswechselbarem Modul, keine Signal-Unterbrechung bei Wechsel des Oberteils mit integrierter Schirm-Anschlussklemme, Anschluss über Federzugklemmen 2,5 mm², Erdung über Tragfuß, Baubreite: 6 mm (1/3TE) Montage auf Hutschiene 35 mm, Nach DIN EN 61643-21
Energetisch koordinierbar nach DIN EN 62305-4, ohne Anklemmen der Datenleitungen, liefern und montieren als:

Blitzstrom-Ableiter-Schutzmodul, TYPE 1 / P1, Reiheneinbaugerät, 1/3 TE,
Max. Nennspannung: 24 V, Max. Nennstrom: 0,75 A
Nennableitstoßstrom (10/350): 3,0 kA, Nennableitstoßstrom
(8/20): 10 kA, Schutzpegel Ad-Ad: <= 90 V, Schutzpegel
Ad-PG: <= 75 V

Bieterangabe

Angebotenes Fabrikat: '....................................................' vom Bieter einzutragen
Menge: 34 St
Kostengruppen DIN 276 2018-12: 446

**1.3.2.2 (BA) FR-AP-Stromkreisverteiler IP65 1-reihig 1 x 3 TE**
Elektro-Verteilerschrank schutzisoliert, 400 V, 150 mm Schienenabstand, mit PE/ N-Klemmen 6/ 16 mm², mit elastischen Einführungen, Schutzart IP 65 (bei Verwendung mit Kabelverschraubungen und Gegenmuttern IP68), mit Abdeck- und Beschriftungsstreifen, liefern und montieren als:

FR-AP-Stromkreisverteiler IP65 1-reihig 1 x 3 TE

Bieterangabe

Angebotenes Fabrikat: '....................................................' vom Bieter einzutragen
Menge: 1 St
Kostengruppen DIN 276 2018-12: 446

**1.3.2.3 (BA) FR-AP-Stromkreisverteiler IP65 1-reihig 1 x 5 TE**
Elektro-Verteilerschrank schutzisoliert, 400 V, 150 mm Schienenabstand, mit PE/ N-Klemmen 6/ 16 mm², mit elastischen Einführungen, Schutzart IP 65 (bei Verwendung mit Kabelverschraubungen und Gegenmuttern IP68), mit Abdeck- und Beschriftungsstreifen, liefern und montieren als:

FR-AP-Stromkreisverteiler IP65 1-reihig 1 x 5 TE

Bieterangabe

Angebotenes Fabrikat: '....................................................' vom Bieter einzutragen
Menge: 1 St
Kostengruppen DIN 276 2018-12: 446

**1.3.2.4 (BA) FR-AP-Stromkreisverteiler IP65 1-reihig 1 x 9 TE**
Elektro-Verteilerschrank schutzisoliert, 400 V, 150 mm Schienenabstand, mit PE/ N-Klemmen 6/ 16 mm², mit elastischen Einführungen, Schutzart IP 65 (bei Verwendung mit Kabelverschraubungen und Gegenmuttern IP68), mit Abdeck- und Beschriftungsstreifen, liefern und montieren als:

FR-AP-Stromkreisverteiler IP65 1-reihig 1 x 9 TE

Bieterangabe

Angebotenes Fabrikat: '....................................................' vom Bieter einzutragen
Menge: 1 St
Kostengruppen DIN 276 2018-12: 446

**1.3.2.5 (BA) PE (Sl)-Reihenklemme 6 mm²**
Universal-Schutzleiter-Klemme grüngelbes Gehäuse, beim Aufrasten auf Tragschiene automatisches Kontaktieren mit dieser, liefern und montieren als:

PE (Sl)-Reihenklemme 6 mm²

Bieterangabe

Angebotenes Fabrikat: '....................................................' vom Bieter einzutragen
Menge: 3 St
Kostengruppen DIN 276 2018-12: 446

**1.3.2.6 Potentialausgleichsschiene (Miniausführung)**
für den örtl. Potentialausgleich mit
Messingklemmschiene 10x10 mm und
6 St. kontaktsicheren Reihenklemmen bis 16 mm²
liefern, montieren und betriebsfertig anschließen
Menge: 1 St
Kostengruppen DIN 276 2018-12: 446

**1.3.2.7 Ader-Leitung H07V-U 1x 6 mm² Cu 58 gn/ge**
PVC-Aderleitung, nach DIN VDE 0255-525-2-31, in den erforderlichen Kennfarben für das Einziehen in Rohren, für die innere Verdrahtung von Geräten, Verteiler und Schaltanlagen liefern und montieren als:

 H07V-U 1x 6 mm² Cu 58
Menge: 6 m
Kostengruppen DIN 276 2018-12: 446

**1.3.2.8 NYM-J 1x16 mm² Cu 154**
PVC-Mantelleitung, DIN VDE 0250-204, in Teillängen liefern und auf vorhandene Pritschen und Wannen verlegen, in Elektroinstallationskanäle einlegen oder in Leerrohre einziehen als:

NYM-J 1x16 mm² Cu 154
Menge: 30 m
Kostengruppen DIN 276 2018-12: 446

**1.3.2.9 Gr. 6 mm² ohne Kabelschuh, mit Markierer anklemmen**
Einzeladeranschluss von eingeführten, abgesetzten und bezeichneten Mantelleitungen oder Kabel an Zu- und Abgangsklemmen bei Verteilungen oder Geräten einseitig anklemmen:

Gr. 6 mm² ohne Kabelschuh, ohne Markierer
Menge: 6 St
Kostengruppen DIN 276 2018-12: 446

**1.3.2.10 Gr. 16 mm² ohne Kabelschuh, mit Markierer anklemmen**
Einzeladeranschluss von eingeführten, abgesetzten und bezeichneten Mantelleitungen oder Kabel an Zu- und Abgangsklemmen bei Verteilungen oder Geräten einseitig anklemmen:

Gr. 6 mm² ohne Kabelschuh, mit Markierer
Menge: 2 St
Kostengruppen DIN 276 2018-12: 446

**1.3.2.11 Gr. 2x2x0,6/0,8 mm, mit Markierer anklemmen**
Mantelleitungen, Kabel, Steuerleitungen oder Fernmeldeleitungen und -kabel absetzen, einseitig in Verteilungen oder Geräte einführen und nach Klemmenplan einseitig anklemmen:

Gr. 2x2x0,6/0,8 mm, mit Markierer
Menge: 2 St
Kostengruppen DIN 276 2018-12: 446

**1.3.2.12 Gr. 10x2x0,6/0,8 mm, mit Markierer anklemmen**
Mantelleitungen, Kabel, Steuerleitungen oder Fernmeldeleitungen und -kabel absetzen, einseitig in Verteilungen oder Geräte einführen und nach Klemmenplan einseitig anklemmen:

Gr. 10x2x0,6/0,8 mm, mit Markierer
Menge: 1 St
Kostengruppen DIN 276 2018-12: 446

**1.3.2.13 Gr. 20x2x0,6/0,8 mm, mit Markierer anklemmen**
Mantelleitungen, Kabel, Steuerleitungen oder Fernmeldeleitungen und -kabel absetzen, einseitig in Verteilungen oder Geräte einführen und nach Klemmenplan einseitig anklemmen:

Gr. 20x2x0,6/0,8 mm, mit Markierer
Menge: 1 St
Kostengruppen DIN 276 2018-12: 446

##### 1.3.3 MZL

**1.3.3.1 (BA) Blitzstrom-Ableiter-Schutzmodul, TYPE 1/P1, REG, 1/3 TE, 24 V, 0,75 A, 3,0 kA, 10 kA**
Überspannungsschutzgerät als Reiheneinbaugerät zum Einbeziehen von informationstechnischen Systemen in den Blitzschutz-Potentialausgleich und evtl. Endgeräteschutz, bestehend aus schmalem Basisteil und auswechselbarem Modul, keine Signal-Unterbrechung bei Wechsel des Oberteils mit integrierter Schirm-Anschlussklemme, Anschluss über Federzugklemmen 2,5 mm², Erdung über Tragfuß, Baubreite: 6 mm (1/3TE) Montage auf Hutschiene 35 mm, Nach DIN EN 61643-21
Energetisch koordinierbar nach DIN EN 62305-4, ohne Anklemmen der Datenleitungen, liefern und montieren als:

Blitzstrom-Ableiter-Schutzmodul, TYPE 1 / P1, Reiheneinbaugerät, 1/3 TE,
Max. Nennspannung: 24 V, Max. Nennstrom: 0,75 A
Nennableitstoßstrom (10/350): 3,0 kA, Nennableitstoßstrom
(8/20): 10 kA, Schutzpegel Ad-Ad: <= 90 V, Schutzpegel
Ad-PG: <= 75 V

Bieterangabe

Angebotenes Fabrikat: '....................................................' vom Bieter einzutragen
Menge: 24 St
Kostengruppen DIN 276 2018-12: 446

**1.3.3.2 (BA) FR-AP-Stromkreisverteiler IP65 1-reihig 1 x 3 TE**
Elektro-Verteilerschrank schutzisoliert, 400 V, 150 mm Schienenabstand, mit PE/ N-Klemmen 6/ 16 mm², mit elastischen Einführungen, Schutzart IP 65 (bei Verwendung mit Kabelverschraubungen und Gegenmuttern IP68), mit Abdeck- und Beschriftungsstreifen, liefern und montieren als:

FR-AP-Stromkreisverteiler IP65 1-reihig 1 x 3 TE

Bieterangabe

Angebotenes Fabrikat: '....................................................' vom Bieter einzutragen
Menge: 1 St
Kostengruppen DIN 276 2018-12: 446

**1.3.3.3 (BA) FR-AP-Stromkreisverteiler IP65 1-reihig 1 x 5 TE**
Elektro-Verteilerschrank schutzisoliert, 400 V, 150 mm Schienenabstand, mit PE/ N-Klemmen 6/ 16 mm², mit elastischen Einführungen, Schutzart IP 65 (bei Verwendung mit Kabelverschraubungen und Gegenmuttern IP68), mit Abdeck- und Beschriftungsstreifen, liefern und montieren als:

FR-AP-Stromkreisverteiler IP65 1-reihig 1 x 5 TE

Bieterangabe

Angebotenes Fabrikat: '....................................................' vom Bieter einzutragen
Menge: 2 St
Kostengruppen DIN 276 2018-12: 446

**1.3.3.4 (BA) PE (Sl)-Reihenklemme 6 mm²**
Universal-Schutzleiter-Klemme grüngelbes Gehäuse, beim Aufrasten auf Tragschiene automatisches Kontaktieren mit dieser, liefern und montieren als:

PE (Sl)-Reihenklemme 6 mm²

Bieterangabe

Angebotenes Fabrikat: '....................................................' vom Bieter einzutragen
Menge: 3 St
Kostengruppen DIN 276 2018-12: 446

**1.3.3.5 Potentialausgleichsschiene (Miniausführung)**
für den örtl. Potentialausgleich mit
Messingklemmschiene 10x10 mm und
6 St. kontaktsicheren Reihenklemmen bis 16 mm²
liefern, montieren und betriebsfertig anschließen
Menge: 1 St
Kostengruppen DIN 276 2018-12: 446

**1.3.3.6 Ader-Leitung H07V-U 1x 6 mm² Cu 58 gn/ge**
PVC-Aderleitung, nach DIN VDE 0255-525-2-31, in den erforderlichen Kennfarben für das Einziehen in Rohren, für die innere Verdrahtung von Geräten, Verteiler und Schaltanlagen liefern und montieren als:

 H07V-U 1x 6 mm² Cu 58
Menge: 6 m
Kostengruppen DIN 276 2018-12: 446

**1.3.3.7 NYM-J 1x16 mm² Cu 154**
PVC-Mantelleitung, DIN VDE 0250-204, in Teillängen liefern und auf vorhandene Pritschen und Wannen verlegen, in Elektroinstallationskanäle einlegen oder in Leerrohre einziehen als:

NYM-J 1x16 mm² Cu 154
Menge: 30 m
Kostengruppen DIN 276 2018-12: 446

**1.3.3.8 Gr. 6 mm² ohne Kabelschuh, mit Markierer anklemmen**
Einzeladeranschluss von eingeführten, abgesetzten und bezeichneten Mantelleitungen oder Kabel an Zu- und Abgangsklemmen bei Verteilungen oder Geräten einseitig anklemmen:

Gr. 6 mm² ohne Kabelschuh, ohne Markierer
Menge: 6 St
Kostengruppen DIN 276 2018-12: 446

**1.3.3.9 Gr. 16 mm² ohne Kabelschuh, mit Markierer anklemmen**
Einzeladeranschluss von eingeführten, abgesetzten und bezeichneten Mantelleitungen oder Kabel an Zu- und Abgangsklemmen bei Verteilungen oder Geräten einseitig anklemmen:

Gr. 6 mm² ohne Kabelschuh, mit Markierer
Menge: 2 St
Kostengruppen DIN 276 2018-12: 446

**1.3.3.10 Gr. 2x2x0,6/0,8 mm, mit Markierer anklemmen**
Mantelleitungen, Kabel, Steuerleitungen oder Fernmeldeleitungen und -kabel absetzen, einseitig in Verteilungen oder Geräte einführen und nach Klemmenplan einseitig anklemmen:

Gr. 2x2x0,6/0,8 mm, mit Markierer
Menge: 2 St
Kostengruppen DIN 276 2018-12: 446

**1.3.3.11 Gr. 10x2x0,6/0,8 mm, mit Markierer anklemmen**
Mantelleitungen, Kabel, Steuerleitungen oder Fernmeldeleitungen und -kabel absetzen, einseitig in Verteilungen oder Geräte einführen und nach Klemmenplan einseitig anklemmen:

Gr. 10x2x0,6/0,8 mm, mit Markierer
Menge: 2 St
Kostengruppen DIN 276 2018-12: 446

#### Abschnitt 1.4 Allgmein

**1.4.1 Montageplanung**
Montagepläne / Bemusterungsliste
Vom AN sind anzufertigen und vor Ausführung der
Leistung dem AG zu übergeben:
Montagepläne (Grundrisspläne, Schnitte und Schemen)
Maßstab 1:50 einreichen dieser Unterlagen in 1-facher
Ausführung, gefaltet Format bis A0, zur Genehmigung an
die Fachbauleitung,

Für alle relevanten Baueile sind Hersteller und Typ zu
benennen sowie Unterlagen der jeweiligen Bauteile vor
der Ausführung und Bestellung vorzulegen.
Des Weiteren ist eine Bemusterungsmappe (A4) 2-fach in Papier sowie pdf mit alle sichtbaren Einrichtungsgegenständen (wie Schalterprogramm, Leuchten
etc. mit Bezug auf den Einbauort (Raumnummer) und farbigem Bild anzufertigen.
Menge: 1 St
Kostengruppen DIN 276 2018-12: 449

**1.4.2 Prüfung Hauptpotentialausgleich**
Prüfung der Verbindung des Hauptpotentialausgleichs laut DIN
VDE 0100, Teil 600 Abs. 5.2., mittels eines Stromes von mind.
0,2 A, bei einer Leerlaufspannung zwischen 4 - 24 V.
Menge: 3 St
Kostengruppen DIN 276 2018-12: 000

**1.4.3 Einweisung der Mitarbeiter des AG in die Funktion der elektrischen Anlage.**
Vom Auftragnehmer zu erstellende Unterlagen

Revisionsunterlagen sind im Leistungsumpfang des AN;
diese sind mittels CAD zu erstellen und zu übergeben.

Bestehend aus:
- Errichtererklärung,
- Installationspläne nach DIN mit Eintragung sämtlicher
Betriebsmittel einschließlich ihrer zugehörigen Anlagen-,
Funktionsgruppen- und Betriebsmittelkennzeichen sowie
sämtlicher Kabelwege, mit Angabe der jeweiligen Kabeldaten,
- Netzspinnen mit übersichtlicher Darstellung des
errichteten Kabelnetzes mit Angabe sämtlicher Betriebsmittel
und Kabeldaten,
- Systemdokumentationen zur Anlage, aus der der Aufbau,
die Funktionsweise sowie Art und Umfang der
zusammengesetzten Einzelkomponenten hervorgeht.
Dazu zählen neben einer allgemeinen Systembeschreibung die
Ansichten der Bedienungs- sowie der Anschlussseite mit
Bestückung und detaillierter Beschreibung,
- Funktions- oder Wirkschaltpläne in Blockdarstellung,
- Datenblätter der Einzelkomponenten,
- Konformitätserklärung für Einzelkomponenten,
- Schaltungsunterlagen, Stromlaufpläne, Anschluss- und
Verdrahtungspläne, Stücklisten, Kabellisten und
Klemmenbelegungspläne,
- Mess- und Prüfprotokolle der Elektro-, Sicherheits- und
Informationstechnischen Anlagen,
- Messprotokoll Beleuchtungsstärke Allgemeinbeleuchtung,
- Messprotokoll Beleuchtungsstärke Sicherheitsbeleuchtung,
- Einweisungsprotokolle,
- vorgeschriebene Werks- und Prüfbescheinigungen,
- bauaufsichtliche Prüfzeugnisse,
- Angaben zu Pflege und Wartung inkl. Vorgabe der
Wartungszyklen,
Unterlagen wie zuvor beschrieben 2fach in Papierform
und 1-fach auf Datenträger (CD / USB-Stick) im pdf- Format
sowie in editierbarem Format, .dwg / dxf, .xlsx, .docx.
(Übergabe in Datei-Format in Abstimmung mit dem Auftraggeber)
Diese Unterlagen sind spätestens 5 Tage vor Abnahme, einzureichen.
Die Freigabe der Schlussrechnung erfolgt erst nach vollständiger Vorlage der vorgenannten Unterlagen.
Menge: 1 Psch
Kostengruppen DIN 276 2018-12: 000

**1.4.4 Einweisung des Personals**
des Eigentümers / Betreibers / Nutzers in die notwendigen technischen Handhabungen für den Betrieb und im Fehlerfall.
Zeitumfang ca. 1 Stunde einschließlich des Fertigens eines Einweisungs- und Übergabeprotokolls, durch den Beauftragten des Eigentümers / Betreibers / Nutzers zu unterzeichnen.
Menge: 1 St
Kostengruppen DIN 276 2018-12: 449

**1.4.5 Bestandsunterlagen nach VOB**
Erstellung und Übergabe von Revisionsunterlagen

Im Vorfeld der Abnahme sind folgende Unterlagen 4-fach
in festen Ordnern für dieses Gewerk vorzulegen:

AUFBAU
1. Deckblatt
2. Inhaltsverzeichnis
3. Errichterbescheinigung
4. Brandschutznachweise (z.B. für Kabeldurchführungen etc.)
5. Abnahmeprotokoll
6. Technische Beschreibung
7. Entsorgungsnachweise gemäß Bauabfallsatzung
8. Inbetriebnahmeprotokolle
9. Messprotokolle
10. Einweisungs- und Übergabeprotokolle sowie Hinweise an den Betreiber
11. Inspektions- und Wartungsplan entsprechend AMEV Wartung
12. Herstellerunterlagen (vollständige Dokumentation
der eingesetzten Materialien. Für  alle verwendeten
Bauteile ist ein Liefer- bzw. Quellennachweis zu
führen. In tabellarischer Form sind für alle Baueile
die  Bezeichnung, der Hersteller und der Lieferant zu benennen.)
13. Bestands- und Revisionszeichnungen,
14. Wartungsanweisung für alle Bauteile Checkliste der
zu wartenden Teile einzelner Anlagen mit Zeitangabe der
Wartungsintervalle in Form einer vollständigen
Betriebs-, Wartungs- und Bedienungsanleitung entspr. EN
12177 mit Auflistung des Bauteils  und Beschreibung der
Tätigkeit, die aus Gründen des Verschleißes oder
funktionsrelevanter Eigenschaften einer Wartung
unterliegen.

Vorhanden sein müssen ferner, soweit zutreffend:

- Fachunternehmererklärung Elektro
- Fachunternehmererklärung zu Dämmarbeiten
- Fachunternehmererklärung zur brandschutzgerechten
  Ausführung von Wand- und Deckendurchbrüchen
- Prüfzeugnisse und Zulassungsbescheide
- sowie sämtliche für die Inbetriebnahme und den Betrieb der Anlage erforderlichen Abnahmeprotokolle (z.B.TÜV-Gutachten etc.)
- Einweisungsprotokolle

Anlagenbeschreibung, Ortsbeschreibung, Betriebsdaten,
Installations- und Einstellwerten, Garantiewerten und
Sicherheitsdaten. Bedienungsanleitung mit Angaben zur
Lage und Funktion der Bedienelemente, zur Einhaltung
notwendiger Bedienreihenfolgen, zu Anzeige-, Steuer- und
Regelelementen einschl. Ver- und Entriegelungen zu
Schalt- und Sicherheitseinrichtungen, zum Umfang
notwendiger Funktionskontrollen, zur Lage und Funktion
vom Messeinrichtungen.

Der Wartungsanleitung mit Angaben
   - und Beschreibungen der Störmeldungen,
   - der erforderlichen Wartungsarbeiten und der
notwendigen Hilfsstoffe
   - über den erforderlichen Austausch von Bauteilen,
   - über eingestellte Grenzwerte,
   - über notwendige wiederkehrende Prüfungen.

1 Satz Ersatzteillisten mit Gerätebeschreibungen

Vom AN sind Bestandspläne anzufertigen als
Papierzeichnungen, 3-fach, farbig angelegt,
gefaltet im geeigneten Format.
Die Pläne sind dem AG vor der Abnahme zu übergeben.

1 Satz Grundrisse M 1:50 der Ausführungspläne als
  Revisionspläne
1 Satz Schaltschemata als Revisionspläne
1 Satz Kopien aller Prüfungsbescheinigungen.
1 Satz Protokolle der Inbetriebnahmen, der Messungen
und Einweisungen des Bedienpersonals

Weiterhin ist ein Satz CD mit den Revisionsplänen sowie
allen o.g. Unterlagen als  Datei im dwg-Format sowie
als PDF anzufertigen und zu übergeben.

Revisionspläne auf der Basis der vom Auftraggeber bzw.
dessen Vertreter auf Datenträger/Schnittstelle zur Verfügung
gestellten Ausführungspläne des Planers.
Menge: 1 St
Kostengruppen DIN 276 2018-12: 449

#### Abschnitt 1.5 Stundenlohnarbeiten

**1.5.1 Stundenlohnarb. Obermonteur**
Stundenlohnarbeiten Obermonteur
auf Anordnung des AG ausführen, für die im Hinweistext
beschriebenen Leistungen
Menge: 2 h
Kostengruppen DIN 276 2018-12: 449

**1.5.2 Stundenlohnarb. Monteur**
Stundenlohnarbeiten Monteur
auf Anordnung des AG ausführen, für die im Hinweistext
beschriebenen Leistungen
Menge: 5 h
Kostengruppen DIN 276 2018-12: 449

**1.5.3 Stundenlohnarb. Helfer**
Stundenlohnarbeiten Helfer
auf Anordnung des AG ausführen, für die im Hinweistext
beschriebenen Leistungen
Menge: 5 h
Kostengruppen DIN 276 2018-12: 449

## Rechtevermerke in der Datei

Created with Dangl GAEB Tool, Copyright 2013 - 2026 Dangl IT GmbH, www.dangl-it.com, Version 2.11.1 (Built: 26.04.2026 09:18)
